# Jena Uniklinikum HKLS
Kostenanschlag (GAEB DA XML 3.3, DA82)
Projekt: 2219018
Währung: EUR
Erstellt mit: GXML Toolbox V3.3 R20220330, ORCA AVA 27 27.00.00, 21.01.2026

## 08 Gebäudeautomation
EP-Anteile: Material; Lohn; Sonstiges

### Bereich 00 Gewerkespezifische Vortexte

*Hinweis: Gewerkespezifische Beschreibungen*
Das vorgesehene Gebäudemanagementsystem dient der zentralen Überwachung,  Steuerung, Regelung und Optimierung aller betriebstechnischen Anlagen (BTA) in  der FiPu Jena. Zielsetzung ist es, die Verfügbarkeit und Transparenz der BTA zu gewährleisten.  Nachfolgend wird für Ge- bäudeautomation die Abkürzung GA verwendet.
Grundlagen für die Realisierung/ Planung sind:
"  Unfallverhütungsvorschrift der BG
"  Systeme der Gebäudeautomation DIN EN ISO 16484
"  Allgemeine technische Vertragsbedingungen für Bauleistungen der Gebäudeautomation  "  DIN 18386
"  VDI 3814
"  AMEV Gebäudeautomation
"  CAD/FM Richtlinie SIB

Die Konfiguration des hier vorgesehenen GA-Systems besteht im Wesentlichen  ausfolgenden Komponenten und Einheiten:

Feldebene
Für die Feldebene sind sämtliche Sensoren (z.B. Fühler, Wächter) sowie Aktoren
(z.B. Ventile, Klappenantriebe) in den Anlagen zusammengefasst. Über die jeweiligen Kabelwege werden diese Feldgeräte mit der Automationsebene verbunden.
Des Weiteren werden Störmeldungen aus sämtlichen Gewerken gesammelt und
über die Automationsstationen an der GLT zur Anzeige gebracht. Dazu gehören u.a.  Meldungen aus dem Gewerk Lüftung.. .
In den Leistungen der Gebäudeautomation ist das Anschließen  von gewerkespezifisch-ausgeschriebenen Regelventilen sowie von Sensoren mit Tauchhülsen eingeschlossen.
Der wasserseitige Einbau der Regelventile sowie Temperaturfühler in hydraulischen  Kreisen ist nicht in der GA enthalten. Der elektrische Anschluss dieser Feldgeräte ist  Bestandteil der GA.
Brandschutzklappen werden komplett (tlw. mit Antrieb und 2 Endlagen) vom Gewerk  Lüftung geliefert. Das Gewerk GA übernimmt den elektrotechnischen Anschluss.
Für den Antrieb der Ventilatoren werden EC-Motoren eingesetzt. Die Ansteuerung  der EC-Motoren erfolgt über definierte Schnittstellen (FG, SM, 0-10V und Rep.-Schalter). Frequenz- umformer (FU) werden wenn verwendet in IP20 - Qualität in den jeweiligen Schaltschrank oder am Motor montiert.  Zwischen FU und Lüfter werden geschirmte Kabel verlegt. Jeder FU erhält einen  Reparaturschalter. Für Lüftungsanlagen werden keine Bypass Schaltungen am FU  vorgesehen.

Feldebene / Anschluss Fremdsysteme

Raumregelungen Lüftung mit Volumenstromreglern
Es ist Volumenstromregelung ist für die einzelnen Stationszimmer und Nebenräumen geplant. Die Regelungen erfolgen Präsenzgesteuert.

Es sind Bereichskontrolleinheiten in das Automationssystem über Störmeldungen mit einzubinden.

Steuerung Brandschutzklappen:
Die Steuerung der Brandschutzklappen erfolgt über die GA. Die Ansteuersignale  werden über Koppler der BMA zur Verfügung gestellt.
Eine Brandfallmatrix steht zurzeit noch nicht zur Verfügung.

Automationsebene
Zur Steuerung, Regelung und Überwachung der gebäudetechnischen Anlagen  kommt ein DDC-System aus Automationsstationen (AS) und modularen Baugruppen für die analoge und digitale Ein-/Ausgabe zum Einsatz. Diese AS besitzen systemgebundene Schnittstellen, um miteinander kommunizieren zu können.
Die Konformität der AS ist vom Hersteller mit einem PICS nach BACnet-Standard  nachzuweisen.
Fremdgeräte können über definierte Schnittstellen (z. B. Modbus RTU, LON, Mbus,  BACnNet) direkt an die Automationsebene angeschlossen werden.
In der Planung für die Automationsebene sind auch sämtliche Dienstleistungen enthalten. Dazu gehören Programmierung und Inbetriebnahme der Automationsebene.

Schaltschränke
Die Automationsstationen sind in Anlagenschwerpunkten (ASP) eingebaut. Diese  ASPs sind Schaltschrankkombinationen. Die ASPs versorgen z. B. Lüftungsgeräte  sowie sämtliche zugehörigen Feldgeräte.
Derzeit sind nachfolgende ASPs geplant:

AS02 / Ableger AS02
 Regelung Lüftungszentraleinheit
 Regelung Heizung
 Aufschaltung Elektromeldungen
 Aufschaltung Raumautomation und Feldgeräte

Die ASPs werden ohne Steuermöglichkeit außerhalb des Schaltschranks ausgeführt.

Brandschutzklappenansteuerung
Die notwendigen BSKs werden vom Gewerk Lüftung geliefert und eingebaut (inkl.  Federrücklauf-motor und 2 Endlagenschalter bei Technikzentralen bzw. ohne Motor  mit nur einem Endlagenschalter (je nach Vorgabe im Brandschutzkonzept). Über  das Gewerk GA werden die BSKs direkt aufgeschalten. Das Verschließen der Brandschutzklappen bzw. das Herunter- fahren der Lüftungsanlagen erfolgt entsprechend der Brandfallmatrix.

Übertragungsnetze
Kabel und Leitungen der GA sind in der Planung enthalten. Die Leistung wird durch  das Gewerk selbst ausgeführt.
Es werden Standardkabel verlegt. Kabel und Leitungen für sicherheitsrelevante Ein- richtungen (z.B. Entrauchung) werden mit Funktionserhalt verlegt. Dies gilt auch für  die notwendigen Kabelträger-systeme. Die Bestimmungen der MLAR werden einge- halten. Das Auflegen der Kabel und Leitungen am ASP bzw. am Feldgerät erfolgt  durch den AN GA. Die Verbindung zwischen den einzelnen ASPs erfolgt über CAT- Kabel. Die Entscheidung über CAT-Kabel bzw. LWL-Kabel unterliegt der Leitungs- länge (< ca. 90m = CAT, > ca. 90m = LWL). Das passive Datennetz der GA wird als  sternförmiges Netz errichtet.

Kabeltragsystem
Die Kabeltragsysteme der Etagen werden iaus dem Bestand genutzt.

*Hinweis: Gewerkespezifische Kalkulationshinweise*
Gewerkespezifische Kalkulationshinweise

- Die Einbringung der AS-Bauteile sind entsprechend der gewerkspezifischen Beschreibung an den Beschriebenen Installationsorten bei der Kalkulation mit einzuberechnen.

### Bereich 01 Automationssysteme

**01.0001 Luftqualitätsfühler (CO2-Fühler) Flur**
Luftqualitätsfühler (CO2-Fühler)

Selektiver Meßumformer zur Messung der Kohlendioxid- konzentration in Räumen und Kanälen, für Räume mit stark wechselnder Belegung oder zyklischer Nutzung, mit einstellbarem Meßzyklus zur Anpassung an das Raum- verhalten, Schutzart IP 40.

Technische Daten:
Betriebsspannung: 24 V/50 Hz
CO2-Meßbereich: 0..2000 - 0..6000 ppm
Meßgenauigkeit: +/- 40 ppm + 3% vom Messwert
Ausgangssignal: 0/4..20 mA, 0..10 VDC

einschl. kompl. Zubehör für Wand- oder Kanalmontage, mit Montage der notwendigen elektr. Anschlußdose in Beton-, Mauer bzw. Hohlwand, liefern, funktionsfertig montieren, beidseitig anschließen und in Betrieb nehmen.
Menge: 3,000 St; EP: 406,090

**01.0002 Luftqualitätsfühler (CO2-Fühler)**
Luftqualitätsfühler (CO2-Fühler)

Selektiver Meßumformer zur Messung der Kohlendioxid- konzentration in Räumen und Kanälen, für Räume mit stark wechselnder Belegung oder zyklischer Nutzung, mit einstellbarem Meßzyklus zur Anpassung an das Raum- verhalten, Schutzart IP 40.

Technische Daten:
Betriebsspannung: 24 V/50 Hz
CO2-Meßbereich: 0..2000 - 0..6000 ppm
Meßgenauigkeit: +/- 40 ppm + 3% vom Messwert
Ausgangssignal: 0/4..20 mA, 0..10 VDC

einschl. kompl. Zubehör für Wand- oder Kanalmontage, mit Montage der notwendigen elektr. Anschlußdose in Beton-, Mauer bzw. Hohlwand, liefern, funktionsfertig montieren, beidseitig anschließen und in Betrieb nehmen.
Menge: 16,000 St; EP: 406,090

**01.0003 Raumdrucksensoren**
Menge: 16,000 St; EP: 180,000

**01.0004 Kabelmarker**
Kabelmarker

mit dauerhafter Befestigung und Beschriftung (maschinelle Schrift), Abmessungen ca. 29 x 8 mm, 1-zeilig (Betriebsmittelkennzeichnung), als Schlüsselanhänger, die Ausführung ist vom Bauherrn genehmigen zu lassen.
liefern, funktionsfertig montieren,
Menge: 160,000 St; EP: 4,000

**01.0005 Bezeichnungsschilder aus Resopal**
Bezeichnungsschilder aus Resopal

graviert, mit dauerhafter Befestigung, Abmessungen ca. 80 x 25 mm, 3-zeilig (Gerätebezeichnung, Datenpunkts- adressierung, Betriebsmittelkennzeichnung), die Aus- führung ist vom Bauherrn genehmigen zu lassen.
liefern, funktionsfertig montieren.
Menge: 80,000 St; EP: 12,000

*Hinweis: Automations-Station BACnet Bestandsschrankeinbau*
Automations-Station BACnet Bestandsschrankeinbau

Automationsstation zum Einbau in Bestands-Auto- mations-Schaltschrankfelder einschl. notwendiger Einbauzubehör mit nachstehender Qualitäts- anforderung.

Die Automations-Station muß platz- und CPU-seitig für eine Datenpunktserhöhung von 20% vorgesehen werden. Alle physikalische und virtuelle Informationspunkte müssen über den Automationsbus auf die Automations- Bedienstation aufgeschaltet werden.

Die Automationsstationen sind als fabrikatsneutrales Controllersystem mit BACnet BBC anzubieten.

Für alle Schaltausgänge sind die Betriebsstunden zu erfassen und der Automations Bedienstation zur Auswertung zur Verfügung zu stellen. Für jeden physikalischen und virtuellen Informationspunkt ist eine Verknüpfung zu einem Zeitschaltprogramm vor- zusehen.

Die Automations-Station besteht im wesentlichen aus folgenden Baugruppen:

- integriertes oder aufgesetztes BACnet Gateway
-  Prozessormodul mit Echtzeituhr
-  Module für Busanbindung
- BACnet Broadcast Management Device Router (BBMD)
-  Spannungsversorgung für CPU, Programm- und Datenspeicher
-  Spannungsversorgung im Automationsfeld für
 Koppelrelais, Ein- und Ausgangsmodule, etc.
-  Ein- und Ausgabemodule mit systembedingter mechanischer Ausrüstung wie Baugruppenträger etc.
-  Batterie-Backup (Programm- und Datenpufferung)
-  Überspannungsschutz für alle busseitigen Ein- und
  Ausgänge
-  Überspannungsschutz für alle Spannungsversorgungen
  zum Schutz der Endgeräte
-  Anschlußbuchse für Handbediengerät zur systemübergreifenden Bedienung und Parametrierung des
 Automationssystems
- systemnotwendige Schwenkrahmen zur Montage der
  Automations- Stationen innerhalb des Schaltschrankfeldes
- Watchdog-Funktion zur Meldung des Prozessorausfalls
- interner Schaltschrank-Anschluß und Verkabelung der  Automationsstation und zugehöhrigen Komponenten (z.B.  Module, Spannungsversorgung etc.)
-  elektr. Anschluß aller Feldgeräte gemäß
 DDC-Mengengerüst an der Trennklemmleiste
- Lieferung und Montage der Trennklemmleiste gemäß DDC-Mengengerüst

Alle Informationspunkte müssen im Schaltschrank ein- und ausgangsseitig mit Trennklemmen gemäß VDI 3814 versehen werden. Werden die Trennklemmen im Lei- stungsfeld montiert, so sind die Trennklemmen durch
diese Position abgegolten.

Folgende Informationen sind zu generieren, verarbeiten, darzustellen und der Bedienung (Bedienstation und BACnet) zugänglich zu machen:

-  alle physikalischen und virtuellen Informationspunkte
- Alle BIBBS aus der Tabelle Profile Standard BACnet Devices
-  Sollwerte für alle Regelgrößen
-  Hauptschaltbefehle bei jeder Anlage
-  feste und gleitende Grenzwerte zu allen analogen
  Ein- und Ausgängen
-  Rechenoperationen
-  berechnete Größen mit Grenzwerten und Zeitschaltprogramme
- Watch-dog (Selbstüberwachung Automationsstation)
-  alle virtuellen Informationspunkte wie z.B. zur
  Peer-to-Peer Kommunikation / Buskommunikationen etc.

Alle damit verbundenen Leistungen sind in den Einheitspreis einzukalkulieren.

Folgende Software und Dokumentation ist mit der Automations-Systemstation zu liefern und mit einzukalkulieren:

-  Betriebssoftware
- Programmodule
-  Kompl. Anwendersoftware gem. Vorbemerkungen,
  Schemata, Funktionsbeschreibung sowie technischer
  Notwendigkeit und Abklärung
-  Bedien- und Programmiersoftware zur Änderung und
  Bearbeitung der kompletten Anwendersoftware
  (Parameter, Regelalgorythmus, Steuerlogik, Zeitfunktionen, etc.) für die Anwendung auf dem Bediengerät sowie der Automation-Bedienstation Sicherungskopie der kompl. Software einschl. aller Daten, Parameter, Anwenderdaten, Grafiken, etc. als Disketten-,  CD- oder Bandsicherung
-  Dokumentation der kompletten Betriebs-, Grund- und
  Anwendersoftware einschl. Daten- und Programmdisketten
- Für alle Unterstationen sind die Dokumentationen für eine Übergabe an einen Systemintegrator (BACnet) aufzubereiten und auf Datenträger (CD-ROM) und in Schriftform zu liefern. Übergabe aller projektspezifischen Daten als Datenaustauschfile (EDE-File) gemäß den BACnet Richtlinien mit folgenden Eintragungen (spaltenweise):
 - Keyname
 - Device - Nummer
 - Objektname
 - Objekttyp
 - Objekt-Instance
 - Beschreibung des Informationspunktes
 - Defaultwert
 - MIN-Wert
 - MAX-Wert
 - Kommandierbar
 - obere / untere Alarmgrenze
 - Multistate Beschreibung
 sowie dazugehörige Anlagenschema, Beschreibungen etc. an den Auftraggeber auf Datenträger

Schaltschrank-Schutzklasse und Geräte-Temperaturanforderungen entsprechend der Angaben in den Einzel-Positionen - Automations-Station Grundausrüstung..

liefern, funktionsfertig in Bestandsschrank montieren, beidseitig anschließen, Hardwaretest und kompletter Programmierung der Automations-Station und in Betrieb nehmen und zwar

**01.0006 Automations-Station Grundausrüstung AS02**
Automations-Station Grundausrüstung AS02

gemäß Vortext -Automations-Station bzw. Automations-Station BACnet Bestandsschrankeinbau- in vollem Wortlaut.

auszuführende Schutzklasse Schaltschrank: IP55
Arbeits-temperaturbereich der Schaltschrankkomponenten: 10°C bis 40°C

- Anzahl fabrikatsbezogener
Automationseinheiten: '..........' Stück
  (vom Bieter einzusetzen)

Fabrikatsvorgabe aufgrund wiederzuverwendender I/O-Module: Siemens PXC7
Menge: 1,000 St; EP: 800,000

**01.0007**
Automations-Station Hardware 1xBA für AS02

gemäß Vortext -Automations-Station bzw. Automations-Station BACnet- in vollem Wortlaut.

mit folgendem Mengengerüst:

- Schalten und zwar 1xBA
Menge: 30,000 St; EP: 30,000

**01.0008**
Automations-Station Hardware 1xBE für AS02

gemäß Vortext -Automations-Station bzw. Automations-Station BACnet- in vollem Wortlaut.

mit folgendem Mengengerüst:

-  Melden und zwar 1xBE
Menge: 76,000 St; EP: 30,000

**01.0009**
Automations-Station Hardware 1xAA für AS02

gemäß Vortext -Automations-Station bzw. Automations-Station BACnet- in vollem Wortlaut.

mit folgendem Mengengerüst:

- Stellen und zwar 1xAA
Menge: 38,000 St; EP: 30,000

**01.0010 Automations-Station Hardware 1xAE für AS02**
Automations-Station Hardware 1xAE für AS02

gemäß Vortext -Automations-Station bzw. Automations-Station BACnet- in vollem Wortlaut.

mit folgendem Mengengerüst:

- Messen und zwar 1xAE
Menge: 38,000 St; EP: 30,000

*Hinweis: Ingenieur-Bearbeitung der Ein-/Ausgänge*
Ingenieur-Bearbeitung der Ein-/Ausgänge

Programmierung, Test und Inbetriebnahme der Hardware der Automationsstation mit dazugehöriger Software einschließlich dazugehöriger Ingenieurbearbeitung gemäß gemäß Vortext -Automations-Station bzw. Automations-Station BACnet- in vollem Wortlaut,
Vorbemerkungen, Schemata und Funktionsbeschreibungen und zwar

**01.0011 Ingenieur-Bearbeitung für Binärausgang**
Ingenieur-Bearbeitung für Binärausgang
(Schaltbefehl)

gemäß Vortext-Ingenieur-Bearbeitung der Ein-/Ausgänge-in vollem Wortlaut.
Menge: 30,000 St; EP: 43,040

**01.0012 Ingenieur-Bearbeitung f. Analogausgang**
Ingenieur-Bearbeitung f. Analogausgang
(Stellbefehl)

gemäß Vortext-Ingenieur-Bearbeitung der Ein-/Ausgänge-in vollem Wortlaut.
Menge: 38,000 St; EP: 60,000

**01.0013 Ingenieur-Bearbeitung für Binäreingang**
Ingenieur-Bearbeitung für Binäreingang
(Meldung)

gemäß Vortext-Ingenieur-Bearbeitung der Ein-/Ausgänge-in vollem Wortlaut.
Menge: 76,000 St; EP: 40,200

**01.0014 Ingenieur-Bearbeitung f. Analogeingang**
Ingenieur-Bearbeitung f. Analogeingang
(Messung)

gemäß Vortext-Ingenieur-Bearbeitung der Ein-/Ausgänge-in vollem Wortlaut.
Menge: 38,000 St; EP: 60,000

Summe Bereich 01 Automationssysteme: 27362,11; Summe brutto: 32560,91

### Bereich 02 Leistungsteile

**02.0001 FG Motorvollschutz**
FG Motorvollschutz

als zusätzliche Schutzmaßnahme für Motorgruppen, hauptsächlich bestehend aus:

Motorvollschutzgerät mit Meldekontakt und externer
Entriegelung, zum Anschluß an Wicklungsthermistoren

Hilfsrelais für Meldung und Steuerung

Klemmensatz

einschl. komplettem Montagezubehör,
liefern, funktionsfertig montieren, beidseitig anschließen und in Betrieb nehmen.
Menge: 1,000 St; EP: 100,000

**02.0002 FG Steuerung Klappe/Ventil/VSR 1stufig**
FG Steuerung Klappe/Ventil/VSR 1stufig

für die Steuerung von einem bzw. mehreren Antrieben (Parallelschaltung) in einer Zone oder Anlage, haupt- sächlich bestehend aus:

1  Hilfsrelais 24/230 V/50 Hz, 8 Kontakte
1  Klemmleiste

einschl. komplettem Montagezubehör,
liefern, funktionsfertig montieren, beidseitig anschließen und in Betrieb nehmen.
Menge: 4,000 St; EP: 50,000

**02.0003 FG Aufschaltung Klappe/Ventile/VSR**
FG Aufschaltung Klappe/Ventile/VSR

für die Steuerung von einem bzw. mehreren Antrieben (Parallelschaltung) in einer Zone oder Anlage, zur Auf- schaltung auf eine bestehende Steuerung (z.B. Motor- bzw. VSR-Steuerung), hauptsächlich bestehend aus:

1  Steuerklemmleiste

liefern, funktionsfertig montieren, anschließen und in Betrieb nehmen.
Menge: 34,000 St; EP: 50,000

**02.0004 FG Volumenstromregler (VSR)-Anschluß**
FG Volumenstromregler (VSR)-Anschluß

hauptsächlich bestehend aus:

1  Abzweigdose AP, mit Verschraubungen
 Größe nach Bedarf
1  Klemmleistensatz

einschl. komplettem Montagezubehör,
liefern, funktionsfertig montieren, beidseitig anschließen und in Betrieb nehmen.
Menge: 34,000 St; EP: 100,000

**02.0005 FG Reparaturschalter/Notschalter**
FG Reparaturschalter/Notschalter

für steuerstromseitigen Einbau, hauptsächlich bestehend aus:

Hilfsrelais (24/230 V/50 Hz) fürSteuerung und
Meldung
Klemmleistensatz

einschl. komplettem Montagezubehör,
liefern, funktionsfertig montieren, beidseitig anschließen und in Betrieb nehmen.
Menge: 1,000 St; EP: 70,000

**02.0006 FG Motorbetätigte BSK-Klappen-Anschluß**
FG Motorbetätigte BSK-Klappen-Anschluß

hauptsächlich bestehend aus:

1  Abzweigdose AP, mit Verschraubungen
 Größe nach Bedarf
1  Klemmleistensatz

einschl. komplettem Montagezubehör,
liefern, funktionsfertig montieren, beidseitig anschließen und in Betrieb nehmen.
Menge: 4,000 St; EP: 120,000

*Hinweis: FG EC-Ventilator <= 7,5 kW*
FG EC-Ventilator <=  7,5 kW

hauptsächlich bestehend aus:

- Kurzschluss- und Überstromschutz, 3-polig mit Hilfskontakten und Entriegelung mittels Motorschutz- oder Leistungsselbstschalter, Icc >=  30 kA
- allen erforderliche Leistungsschütze, 3-polig mit Hilfskontakten 2Ö + 2S
- allen erforderlichen Hilfsrelais für Meldung und Steuerung
- Klemmensatz

Alle Schaltgeräte der Motorleistungsbaugruppe sind zur Entstörung mit RC-Gliedern zu beschalten.

Nennspannung: 400 V / 50 Hz

einschl. komplettem Montagezubehör,
liefern, funktionsfertig montieren, beidseitig anschließen und in Betrieb nehmen.

**02.0007 FG EC-Ventilator 1,0 kW**
FG EC-Ventilator 1,0 kW

gemäß Vortext -FG EC-Ventilator <=  7,5 kW

in vollem Wortlaut.
Menge: 1,000 St; EP: 320,000

**02.0008 Kabelabzweigdose**
Kabelabzweigdose

für AP-Montage, aus flammwidriges Material, mit selbst- dichtenden Einführungsöffnungen, 400 V, VDE, Schutzart IP 54, mit Beschriftung, einschl. befestigtem Schraub- klemmensatz, für starre und flexible Leiter von 0,5 mm² bis 2,5 mm².

Abmessungen:  ca. 100 x 100 mm

liefern, funktionsfertig an geeigneter Stelle mon- tieren, Kabel und Abzweigdose beschriften, beidseitig anschließen und in Betrieb nehmen.
Menge: 35,000 St; EP: 20,000

**02.0009 Reparaturschalter**
Reparaturschalter

mit Hilfskontakten 1S + 1Ö, 3-polig, in AUS-Stellung abschließbar, Schutzart IP 65,

Nennspannung:  400 V
Nennleistung:  5,5 kW

liefern, funktionsfertig montieren, anschließen und in Betrieb nehmen.
Menge: 4,000 St; EP: 150,000

**02.0010 FU ohne Bypaß Nennleistung 7,5 kW Auflegen beidseitig**
FU ohne Bypaß Nennleistung  7,5 kW Auflegen beidseitig

einschl. prüfen vorhandenen Aufschaltmöglichkeit, komplettem Montagezubehör,
liefern, funktionsfertig montieren, beidseitig anschließen und in Betrieb nehmen.
Menge: 2,000 St; EP: 250,000

**02.0011 Umschluss EC-Ventilator 2,0 kW**
Umschluss EC-Ventilator 2,0 kW

einschl. prüfen vorhandenen Aufschaltmöglichkeit, komplettem Montagezubehör,
liefern, funktionsfertig montieren, beidseitig anschließen und in Betrieb nehmen.
Menge: 1,000 St; EP: 150,000

**02.0012 Umschluss Volumenstromregler (VSR)**
Umschluss Volumenstromregler (VSR)

einschl. prüfen vorhandenen Aufschaltmöglichkeit, komplettem Montagezubehör,
liefern, funktionsfertig montieren, beidseitig anschließen und in Betrieb nehmen.
Menge: 1,000 St; EP: 80,000

**02.0013 Umschluss Klappe/Ventile/VSR**
Umschluss Klappe/Ventile/VSR

einschl. prüfen vorhandenen Aufschaltmöglichkeit, komplettem Montagezubehör,
liefern, funktionsfertig montieren, beidseitig anschließen und in Betrieb nehmen.
Menge: 1,000 St; EP: 20,000

**02.0014 Umschluss Reparaturschalter/Notschalter**
Umschluss Reparaturschalter/Notschalter

einschl. prüfen vorhandenen Aufschaltmöglichkeit, komplettem Montagezubehör,
liefern, funktionsfertig montieren, beidseitig anschließen und in Betrieb nehmen.
Menge: 3,000 St; EP: 30,000

**02.0015 Umschluss Motorbet. Entr.-Klappen-Anschluß**
Umschluss Motorbet. Entr.-Klappen-Anschluß

einschl. prüfen vorhandenen Aufschaltmöglichkeit, komplettem Montagezubehör,
liefern, funktionsfertig montieren, beidseitig anschließen und in Betrieb nehmen.
Menge: 10,000 St; EP: 120,000

Summe Bereich 02 Leistungsteile: 9610,00; Summe brutto: 11435,90

### Bereich 03 Automationsmanagement

**03.0001 Steuertableau Pflegestützpunkt**
Steuertableau Pflegestützpunkt - 6 Zimmer

Zentrales Steuertableau zur Auswahl von Belüftungszenarien (Über- und Unterdruck) der 6 Patientenzimmer. Mit optischer Anzeige der ausgewählten Szenen als Betriebsmeldung.
Insgesamt: 12 Taster zur Szenenauswahl, 12 Betriebsmeldungen mittels Signalleuchte. Umsetzung über DI/DO Ansteuerbare Betriebsmittel.
Zusätzliches vorhanden sein eines Sammelmeldeausgangs und einen Lampenprüfeingang.
Incl. personalisierbarer Beschriftungsschilder.
Ausführung für Wand-AP-Installation.

Standardhilfsspannung Keine
Signalspannung 24V AC/DC 230V AC
Belastbarkeit 1A

 einschl. komplettem AP- Montagezubehör, Beschriftung, Rahmen, liefern, funktionsfertig montieren, anschließen und in Betrieb nehmen.
Menge: 1,000 St; EP: 800,000

*Hinweis: Leitzentralen Aufschaltung*
Leitzentralen Aufschaltung

Kalkulations- und Abrechnungsgrundlage für die Leitzentralenaufschaltung bilden die Informationspunkte entsprechende GA-Funktionsliste (Abschnitt 1+2), durch die das Mengengerüst zur Leitzentralenaufschaltung vorgegeben ist.

Leistungen zur Verarbeitung und Aufschaltung sämtlicher zusätzlich generierter Informationenspunkte ( Anlagenschalter, Systemvariablen, Watchdog, Backup, Hand/Automatik-Umschaltungen, Sollwerte, Parameter etc.) sind in die Einheitspreise mit einzukalkulieren.

**03.0002 Generierung Datenpunkte**
Generierung Datenpunkte BACnet-Bestands-Leitzentralenaufschaltung

Aufschaltung von BACnet Automations-Stationen auf dem BACnet Gebäudeleittechniksystem der Liegenschaft des Bestands-Fabrikats Desigo CC

Die Aufschaltung umfaßt im wesentlichen folgende Arbeiten:
-  Abklärung, Festlegung, Generierung und Inbetriebnahme aller Datenpunkte von den BACnet
 Automations-Stationen auf den BACnet GLT-Rechner

-  Abklärung, Festlegung, Generierung und Inbetriebnahme der übergeordneten GLT-Software wie Zeitschaltprogramme, Historiken, Überwachungsprogramme,
  Störtabellen, Trendkurven, Energie-Max-Programme,
  etc.

-  Abklärung, Festlegung, Generierung und Inbetriebnahme der Druckerausgabe auf die Stör-, Protokoll-
  und Alarmmeldedrucker einschl. Erstellung der
  Klartexte, Protokolle und Tabellen

- Einbindung aller Informationspunkte in Bediengrafiken, Trends und dem Alarmmangement

- 1:1 Test der Informationspunkte gemeinsam  der Automationstechnik

-  Abklärung, Festlegung, Generierung und Inbetriebnahme der Stör- und Alarmweiterleitung auf
  DAKS-Server, PSA, Handy, etc.

einschl. der kompletten Dokumentation gemäß LVZ, Technischen Vorbemerkungen und Technischer Beschreibung,

Die Übergabe aller projektspezifischen Daten erfolgt ggf. im Voraus über ein Datenaustauschfile (EDE-File) gemäß den BACnet Richtlinien mit folgenden Eintragungen (spaltenweise):
 - Keyname
 - Device - Nummer
 - Objektname
 - Objekttyp
 - Objekt-Instance
 - Beschreibung des Informationspunktes
 - Defaultwert
 - MIN-Wert
 - MAX-Wert
 - Kommandierbar
 - obere / untere Alarmgrenze
 - Multistate Beschreibung

sowie dazugehörige Anlagenschema, Funktionsbeschreibungen, Netzstrukturplänen, Datenpunktlisten etc.

Einschließlich der notwendigen softwareseitigen Ingenieurbearbeitung, Abfrage aller Parameter, Abstimmung und Koordination mit dem Lieferanten der Automationstechnik gemäß Technischer Beschreibung und Technischen Vorbemerkungen und gemeinsame Inbetriebnahme mit dem Lieferanten der Automationstechnik.

Liefern, funktionsfertig installieren, parametrieren, programmieren, testen und in Betrieb nehmen mit dazugehöriger Ingenieurbearbeitung und zwar für einen Informationspunkt.
Menge: 254,000 St; EP: 11,000

**03.0003 Nachricht an externe Stelle**
Nachricht an externe Stelle

für selektierte Informationspunkte (zeit- und/oder ereignisabhängig) mit Klartextmeldung (mind. 40 Zeichen) auf Alarm- bzw. Pförtnerdrucker, Cityruf, Telefon D1/D2, Handy, Mail etc. einschl. Programmierung, Test und Inbetriebnahme mit dazugehöriger Ingenieur- bearbeitung.
Menge: 5,000 St; EP: 20,000

**03.0004 Anweisungstext**
Anweisungstext für Meldungen

erstellen eines Anweisungstextes für das Betreiberpersonal zu eindeutigen Handlungen

mindestens 200 Zeichen.
Menge: 5,000 St; EP: 20,000

**03.0005 Erstellen Trend**
Erstellen Trend

Trenddarstellung mit mindestens 6 Informationspunkten
für aktuelle Daten in Balkenanzeigen, Kurven, Punkten,
Kreisen etc. Die Achsen X (Zeit) und Y (Werte) sind
sowohl automatisch als auch frei skalierbar
einstellbar.
Menge: 5,000 St; EP: 35,000

**03.0006 Einbindung NotificationClass**
Einbindung NotificationClass

Aufschaltung und Einbindung in das Alarmmanagement eine BACnet NotificationClass-Objektes

Basis ist die Aufteilung in 3 Alarmklassen (hoch, mittel, niedrig) je BBC
Menge: 4,000 St; EP: 25,000

**03.0007 Einbindung Kalender- ,Zeitschaltobjekt**
Einbindung Kalender- ,Zeitschaltobjekt

Aufschaltung und Einbindung in das GLT-Zeitschaltsystems eines BACnet scheduler- bzw. calendar-objektes
Menge: 4,000 St; EP: 25,000

*Hinweis: Anlagengrafik*
Anlagengrafik

Anzahl der Datenpunkte: siehe Position

Kalkulations- und Abrechnungsgrundlage für die Leitzentralenaufschaltung bilden die Informationspunkte entsprechende GA-Funktionsliste (Abschnitt 1+2).

Erstellung einer farbigen Anlagengrafiken mit mind. 16 Farbkombinationen als Anlagenschemata, Tabelle, Übersichtsbild etc. Darstellung und Spezifikation gemäß Bietersystem. Aufbau und Umfang nach Vorgabe bzw. Abstimmung mit dem Bauherrn, mit Angabe der Informationspunktbezeichnung und Maßeinheit (SI) sowie automatischem Refresh. Die Klartextmeldung der Betriebszustände müssen frei definierbar sein.

Zur farblichen Darstellung gehören sämtliche in der Grafik vorkommenden Baugruppen. Die Farbdarstellung ist frei wählbar. Eine farbliche Darstellung der Betriebs- zustände durch Farbumschlag etc. ist vorzusehen.

Für alle Zeitprogramme, Trendkurven, Historiken, Folgebilder, etc. ist ein direkter Zugriff z.B. über Schaltflächen zu ermöglichen. Für jeden Aktor und Sensor sind die dazugehörigenden Parameter durch Anklicken des Symbols bzw. einer Schaltfäche (direkt am Sensor bzw. Aktor) über eine Maske zur Bedienung zur Verfügung zu stellen.

Folgende Informationspunkte sind in die Grafiken einzubinden:
-  alle in den Regelschemata und Schaltschrankübersichten eingetragenen und zu berechnenden
  physikalischen und virtuellen Informationspunkte
-  alle für die Anlagenschaltung benötigten Zeitschaltprogramme (bei mehreren Anlagen entsprechende Anzahl)
-  alle für die Anlagenschaltung hinterlegten Betriebsstunden einschl. Grenzwertmeldungen (Meldung Wartung bzw. Instandhaltung)
-  Anlagenschaltung Hand/AS/GLT
-  Sollwerte für alle variable und konstante Regelgrößen
-  Zähler für Wasser, Wärme, Kälte, Elektro usw.
-  Trenddarstellungen (Einblendung) mit autom. Refresh
-  Klickboxen zum Aufruf weiterer Anlagengrafiken mit
  Bezeichnung
- Betriebsstundzähler
-  ausgewählte Informationspunkte

Werden für die Einfügung der oben genannten Infor- mationspunkte (physikalisch oder virtuell) zusätzliche Softwarebearbeitung notwendig, so sind diese in den Einheitspreis mit einzukalkulieren.

Der Umfang der Anlagengrafiken entspricht denen der Regelschemata. Werden aus irgendeinem Grund für ein Regelschemata mehrere Anlagengrafiken notwendig, so sind diese Mehrkosten in die Einheitspreise mit einzu- kalkulieren.

Die Zusammenfassung mehrerer kleiner Anlagen (Heizkreise, Raumregelkreise, Abluftanlagen, etc.) in Form vom Grafiken bzw. in Tabellenform ist zu er- möglichen. Die dafür notwendigen Voraussetzungen sind
in die Einheitspreise mit einzukalkulieren.

Weitere Anlagengrafiken mit Bezug auf den Grundriß sind mit Eintragung der zugeordneten Informationspunkte zu erstellen. Zu diesen Informationspunkten gehören hauptsächlich:
-  Raumzustände
-  Raumbelegung bzw. Anlagenzustand (Betriebsart)
-  Außenluftzustand
-  Stark- und Schwachstromtechnik
-  Beleuchtungstechnik
-  Sicherheits- und Überwachungstechnik
-  sonstige Gebäudetechnik

Die Arbeiten umfassen im wesentlichen:
-  Festlegung des Anlagenaufbaus und der Bildaufteilung
  einschl. Abstimmung mit dem Auftraggeber
-  Festlegung der im Bild dargestellten Informationspunkte
-  Festlegung der für die interaktiven Eingriffe benötigen Schalt- und Stelladresse
-  Erstellen der Bilder und Eintragen der festgelegten
  Benutzeradressen (IP) auf dem Rechnersystem
-  Inbetriebnahme der erstellten Bilder auf dem laufenden System mit Feldkontakt und Prüfung der
  dargestellten Informationen.

Erstellung, Installation und Inbetriebnahme

**03.0008 Anlagengrafik als Grundrissplan**
Anlagengrafik als Grundrissplan

für Brandschutzklappendarstellung und Übersichtsgrafiken zur Navigation durch das GA-System zur Verarbeitung und Darstellung von max. 100 Informationspunkten.
Menge: 5,000 St; EP: 110,000

**03.0009 Anlagengrafiken 10 DP**
Anlagengrafiken 10DP

für 10 Datenpunkte

welche in ihrer Darstellungsform nur einmal vorkommen.
Menge: 1,000 St; EP: 220,000

**03.0010 Anlagengrafiken 40DP**
Anlagengrafiken  40DP

für 40 Datenpunkte

welche in ihrer Darstellungsform nur einmal vorkommen.
Menge: 5,000 St; EP: 285,000

**03.0011 Anlagengrafiken 60DP**
Anlagengrafiken  60DP

für 60 Datenpunkte

welche in ihrer Darstellungsform nur einmal vorkommen.
Menge: 1,000 St; EP: 350,000

Summe Bereich 03 Automationsmanagement: 6714,00; Summe brutto: 7989,66

### Bereich 04 Kabel, Leitungen und Verlegesystem

#### Abschnitt 04.01 Neuinstallationen

*Hinweis: Energie- und Steuerleitung NYM*
Energie- und Steuerleitung NYM

zur Anbindung von elektr. Kontaktgebern und Kleinverbrauchern.

Für die Kalkulation ist von folgender Mischverlegung auszugehen:
ca.  1 %  Unter Putz einschl Wand-,
  Decken- oder Fußbodenschlitz
ca.  4 %  mit Schellenbefestigung
ca. 30 %  in Schutzrohr
ca. 65 %  in Kabelbahnen bzw. Sammelhaltern

Schellenbefestigungen und Schellen für Steigetrassen sind einzukalkulieren, liefern,

fertig verlegt, gemäß Standard VDE.

**04.01.0001 Energie- Steuerltg. NYM 3 x 1,5 mm²**
Energie- Steuerltg. NYM 3 x 1,5 mm²

gemäß Vortext-Energie-und Steuerleitung NYM-in vollem Wortlaut.
Menge: 1600,000 m; EP: 3,200

**04.01.0002 Energie- Steuerltg. NYM 4 x 1,5 mm²**
Energie- Steuerltg. NYM 4 x 1,5 mm²

gemäß Vortext-Energie-und Steuerleitung NYM-in vollem Wortlaut.
Menge: 100,000 m; EP: 3,800

**04.01.0003 Energie- Steuerltg. NYM 5 x 1,5 mm²**
Energie- Steuerltg. NYM 5 x 1,5 mm²

gemäß Vortext-Energie-und Steuerleitung NYM-in vollem Wortlaut.
Menge: 400,000 m; EP: 3,800

*Hinweis: Melde- und Meßleitung J-Y(St)Y*
Melde- und Meßleitung J-Y(St)Y

Für die Kalkulation ist von folgender Mischverlegung auszugehen:
ca.  1 %  Unter Putz einschl Wand-,
  Decken- oder Fußbodenschlitz
ca.  4 %  mit Schellenbefestigung
ca. 30 %  in Schutzrohr
ca. 65 %  in Kabelbahnen bzw. Sammelhaltern

Schellenbefestigungen und Schellen für Steigetrassen sind einzukalkulieren, liefern

fertig verlegt, gemäß Standard VDE.

**04.01.0004 Melde-/Meßltg. J-Y(St)Y 2x2x0,8 mm**
Melde-/Meßltg. J-Y(St)Y 2x2x0,8 mm

gemäß Vortext-Melde-und Meßleitung J-Y(St)Y -in vollem Wortlaut.
Menge: 1700,000 m; EP: 2,600

**04.01.0005 Melde-/Meßltg. J-Y(St)Y 4x2x0,8 mm**
Melde-/Meßltg. J-Y(St)Y 4x2x0,8 mm

gemäß Vortext-Melde-und Meßleitung J-Y(St)Y -in vollem Wortlaut.
Menge: 800,000 m; EP: 2,900

**04.01.0006 Melde-/Meßltg. J-Y(St)Y 6x2x0,8 mm**
Melde-/Meßltg. J-Y(St)Y 6x2x0,8 mm

gemäß Vortext-Melde-und Meßleitung J-Y(St)Y -in vollem Wortlaut.
Menge: 100,000 m; EP: 3,800

**04.01.0007 Melde-/Meßltg. J-Y(St)Y 8x2x0,8 mm**
Melde-/Meßltg. J-Y(St)Y 8x2x0,8 mm

gemäß Vortext-Melde-und Meßleitung J-Y(St)Y -in vollem Wortlaut.
Menge: 200,000 m; EP: 5,000

**04.01.0008 Melde-/Meßltg. J-Y(St)Y 10x2x0,8 mm**
Melde-/Meßltg. J-Y(St)Y 10x2x0,8 mm

gemäß Vortext-Melde-und Meßleitung J-Y(St)Y -in vollem Wortlaut.
Menge: 160,000 m; EP: 6,000

*Hinweis: Datenleitung geschirmt*
Steuerleitungen feindrähtig, geschirmt

*Hinweis: BMK-Leitung LiYCY*
BMK-Leitung LiYCY

Für die Kalkulation ist von folgender Mischverlegung auszugehen:
ca.  1 %  Unter Putz einschl Wand-,
  Decken- oder Fußbodenschlitz
ca.  4 %  mit Schellenbefestigung
ca. 30 %  in Schutzrohr
ca. 65 %  in Kabelbahnen bzw. Sammelhaltern

Schellenbefestigungen und Schellen für Steigetrassen sind einzukalkulieren, liefern

fertig verlegt, gemäß Standard VDE.

**04.01.0009 LiYCY 3x1,5**
BMK-Leitung LiYCY 3x1,5

gemäß Vortext-BMK-Leitung LiYCY in vollem Wortlaut.
Menge: 80,000 m; EP: 4,920

*Hinweis: Aluminium-Installationsrohr*
Aluminium-Installationsrohr

nach DIN 49 020 / 003- VDE 0605/4.82-DIN 57 605
in Steck-und Gewindeausführung, zum Einziehen von Kunststoff- schläuchen oder Kabeln mit erforderlichen Anschluß-, Verbindungs- und Befestigungsteilen, Montage mit offenen Bögen, einschl. Aluminium-
Verlegematerial.Mit Steckbogen, Steckmuffen, Steckendtüllen, naturfarben, starr, ohne Isolation.

Montage auf Putz, Wand oder Stahl.

**04.01.0010 Aluminium Steckrohr M20**
Aluminium Steckrohr M20

gemäß Vortext-Aluminium Installationsrohr-in vollem Wortlaut.
Menge: 24,000 m; EP: 30,000

**04.01.0011 Aluminiumsteckrohr M32**
Aluminiumsteckrohr M32

gemäß Vortext-Aluminium Installationsrohr-in vollem Wortlaut.
Menge: 5,000 m; EP: 40,000

*Hinweis: Energie- u. Steuerkabel mit Abschirmung*
Energie- u. Steuerkabel mit Abschirmung

zur Anbindung elektrischer und elektronischer Kontaktgeber und drehzahlgeregelter Verbraucher.

Für die Kalkulation ist von folgender Mischverlegung auszugehen:
ca.  1 %  Unter Putz einschl Wand-,
  Decken- oder Fußbodenschlitz
ca.  4 %  mit Schellenbefestigung
ca. 30 %  in Schutzrohr
ca. 65 %  in Kabelbahnen bzw. Sammelhaltern

Schellenbefestigungen und Schellen für Steigetrassen sind einzukalkulieren, liefern,

fertig verlegt, gemäß Standard VDE.

**04.01.0012 Kabel Ölflex CY 4 x 4 mm²**
Kabel Ölflex CY  4 x 4 mm²

gemäß Vortext-Energie-und Steuerleitung mit Abschirmung -in vollem Wortlaut.
Menge: 25,000 m; EP: 10,000

**04.01.0013 Energie- Steuerltg. NYM 4 x 4 mm²**
Energie- Steuerltg. NYM 4 x 4 mm²

gemäß Vortext-Energie-und Steuerleitung NYM-in vollem Wortlaut.
Menge: 20,000 m; EP: 5,000

**04.01.0014 Messung Elektroinstallation Automation**
*** Pauschalposition
Messung Elektroinstallation Automationssystem

Messung der Isolationswiderstände, Schleifenimpedanz aller installierten Leitungen mit elektronischen Gebern und Empfängern sowie Datenübertragungskabel, Erstellung von entsprechenden Meßprotokollen und Nachweis der
Überstromschutzeinrichtungsansprechwerte.

Die Unterlagen sind den Revisionsunterlagen beizulegen.
Menge: 1,000 psch; EP: 1500,000

*Hinweis: Steigetrasse*
Steigetrasse

in feuerverzinkter Ausführung, selbsttragend durch profilierte Abkantung.

Sprossenabstand:  <= 600 mm
Sprossenbelastbarkeit:  >= 1750 N/m

Die Steigtrassen sind durchgängig elektrisch leitend zu verbinden (Potentialausgleich).

einschl. Klein- und Befestigungsmaterialen,

Montage an Decke, Wand oder
Boden (Beton-, Mauerwerk etc.), liefern und montieren nach VDE.

**04.01.0015 Steigetrasse 200 mm breit**
Steigetrasse 200 mm breit

gemäß Vortext-Steigetrasse-in vollem Wortlaut.
Menge: 13,800 m; EP: 51,760

**04.01.0016 Montageschienen 40 x 22 x 1,7**
Montageschienen 40 x 22 x 1,7

in gelochter und verzinkter Ausführung einschließlich
Verbindungs-, Befestigungsmaterial, Verschnitt sowie
statischen Nachweis für Aufhängungen/Befestigungen
von z.B. Stapa-Rohren, Kupa-Rohren, Kabelkanälen etc.
Montagebrücken. Die Konstruktionen sind auf der
Baustelle anzufertigen.

Komplett liefern und montieren.
Menge: 6,000 m; EP: 18,550

*Hinweis: Universalschott*
Universalschott

Liefern und montieren von Brandabschottungen für Kabel, Kabelbündel, Kabeltrassen und Rohrleitungen.

Die Durchführungen durch Brandabschnitte (Wand- und Deckendurchbrüche) müssen mit Brandabschottungen, die Feuerwiderstandsklasse F90 nach DIN 4102 entsprechen und bauaufsichtlich zugelassen sind, rauchgasdicht verschlossen bzw. ummantelt werden.

Die Abschottungen müssen jederzeit, zum nachträglichen Einziehen/Auswechseln von Kabeln verschiedener Durch- messer, leicht verändert werden können.

Für die Montage erforderliche Gerüste sind in die Ein- heitspreise einzurechnen. Die Einheitspreise sind Festpreise und verstehen sich für die betriebsfertige
Montage, einschl. Anlieferung frei Verwendungsstelle, Ein- und Ausschalen, Kennzeichnungsschild usw.
Klein- und Schalungsmaterial, das in diesem Leistungs- verzeichnis nicht gesondert aufgeführt ist, jedoch zur betriebsfertigen Montage erforderlich ist, muss eben- falls in den Einheitspreis eingerechnet werden.

Das Kennzeichnungsschild muss folgende Angaben enthalten:
- Hersteller
- Schottungstyp
- Zulassungsnummer/-datum
- Herstellungsdatum
Dem Angebot ist die Zulassung des Institutes für Bau- technik Berlin beizulegen.

Beidseitiges Verschließen von Durchbrüchen für Elektro- trassen in Brandabschnittswänden oder -decken mittels Universalschott. Für Nachinstallationen ist ca. 1/3 des Verschottungsquerschnittes mit Nachinstallationskeilen zu füllen.

Wand- und Deckenstärke bis 25 cm.

**04.01.0017 Universalschott <= 0,02 m²**
Universalschott <= 0,02 m²

gemäß Vortext-Universalschott- in vollem Wortlaut.
Menge: 3,000 St; EP: 62,480

*Hinweis: Kabelrinne*
Kabelrinne

aus verzinktem Stahlblech, mit Boden- und Seitenper- forationen einschl. Kantenschutz, mit sämtlichen erfor- derlichen Anschluß-, Verbindungs- und Befestigungs- teilen (für Hängestiele und Wandausleger).

Falls erforderlich müssen die Hängestiele den Gegeben- heiten angepaßt werden (z.B. anpassen an Deckenhöhe und Durchgangshöhe).

Die Kabelrinnen sind durchgängig elektrisch leitend zu verbinden (Potentialausgleich).

Auflagenabstand:  <= 1500 mm
Belastbarkeit:  >=  1500 N/m

Die Kabelrinne muß für Außenmontage geeignet sein. Montage an Decke, Wand oder Boden (Beton-, Mauerwerk etc.), liefern und montieren nach VDE.

**04.01.0018 Kabelrinne 100 x 60 mm**
Kabelrinne 100 x 60 mm

gemäß Vortext-Kabelrinne-in vollem Wortlaut.
Menge: 34,500 m; EP: 47,130

**04.01.0019 Hängestiele bis einschl. 1000 mm Länge und Formteile**
Hängestiele bis einschl. 1000 mm Länge und Formteile

incl. sämtlichen erfor- derlichen Anschluß-, Verbindungs- und Befestigungs- teilen (für Hängestiele und Wandausleger).

Falls erforderlich müssen die Hängestiele den Gegeben- heiten angepaßt werden (z.B. anpassen an Deckenhöhe und Durchgangshöhe). Die Hängestiele sind mit dem notwendigen Kantenschutz zu ver- sehen.

Auflagenabstand:  <= 1500 mm
Belastbarkeit:  >=  1500 N/m

Die Abhängungen sind im Mindestabstand
≤ 1000mm auszuführen. Montage an Decke, Wand oder
Boden (Beton-, Mauerwerk etc.), liefern und montieren nach VDE.
Menge: 34,500 m; EP: 10,000

Summe Abschnitt 04.01 Neuinstallationen: 22247,62

#### Abschnitt 04.02 Umverlegen

*Hinweis: Energie- und Steuerleitung NYM*
Energie- und Steuerleitung NYM

zur Anbindung von elektr. Kontaktgebern und Kleinverbrauchern.

Für die Kalkulation ist von folgender Mischverlegung auszugehen:
ca.  1 %  Unter Putz einschl Wand-,
  Decken- oder Fußbodenschlitz
ca.  4 %  mit Schellenbefestigung
ca. 30 %  in Schutzrohr
ca. 65 %  in Kabelbahnen bzw. Sammelhaltern

Schellenbefestigungen und Schellen für Steigetrassen sind einzukalkulieren, liefern,

fertig verlegt, gemäß Standard VDE.

**04.02.0001 Energie- Steuerltg. NYM 3 x 1,5 mm²**
Energie- Steuerltg. NYM 3 x 1,5 mm²

gemäß Vortext-Energie-und Steuerleitung NYM-in vollem Wortlaut.
Menge: 50,000 m; EP: 3,200

**04.02.0002 Energie- Steuerltg. NYM 4 x 4 mm²**
Energie- Steuerltg. NYM 4 x 4 mm²

gemäß Vortext-Energie-und Steuerleitung NYM-in vollem Wortlaut.
Menge: 30,000 m; EP: 5,000

*Hinweis: Melde- und Meßleitung J-Y(St)Y*
Melde- und Meßleitung J-Y(St)Y

Für die Kalkulation ist von folgender Mischverlegung auszugehen:
ca.  1 %  Unter Putz einschl Wand-,
  Decken- oder Fußbodenschlitz
ca.  4 %  mit Schellenbefestigung
ca. 30 %  in Schutzrohr
ca. 65 %  in Kabelbahnen bzw. Sammelhaltern

Schellenbefestigungen und Schellen für Steigetrassen sind einzukalkulieren, liefern

fertig verlegt, gemäß Standard VDE.

**04.02.0003 Melde-/Meßltg. J-Y(St)Y 2x2x0,8 mm**
Melde-/Meßltg. J-Y(St)Y 2x2x0,8 mm

gemäß Vortext-Melde-und Meßleitung J-Y(St)Y -in vollem Wortlaut.
Menge: 350,000 m; EP: 2,600

**04.02.0004 Melde-/Meßltg. J-Y(St)Y 6x2x0,8 mm**
Melde-/Meßltg. J-Y(St)Y 6x2x0,8 mm

gemäß Vortext-Melde-und Meßleitung J-Y(St)Y -in vollem Wortlaut.
Menge: 150,000 m; EP: 3,800

*Hinweis: Starkstromkabel E90 (Einzelschelle)*
Starkstromkabel E90 (Einzelschelle)

für Sicherheitsanlagen wie Lüftungsanlagen für Treppen, Aufzüge, Rauch- und Wärmeabzugsanlagen, Alarmanlagen etc. Halogenfreies Sicherheitskabel, mit Aufdruck E90, mit verbessertem Verhalten im Brandfall nach DIN VDE 0266 und integriertem Funktionserhalt nach DIN 4102 Teil 12.

Geforderter Funktionserhalt: E90

Die Befestigung von Kennzeichnungsschildern an der Kabelanlage unter Vorlage einer Werksbescheinigung und eines Prüfzeugnisses ist einzukalkulieren.

Um den geforderten Funktionserhalt zu gewährleisten, muß das Kabel mit dem im Prüfzeugnis Nr. 3686/ 3990 ausgeführten Tragevorrichtungen oder Befestigungsmitteln installiert werden. Dies gilt sowohl für die Einzelschellen als auch für Metalldübel und Schrauben.

liefern, fertig verlegt, gemäß Standard VDE, mit systemgebundener Einzelschelle einschl. allem dazugehörigen Zubehör.

**04.02.0005 Kabel NHXHX 3 x 1,5 mm²**
Kabel NHXHX 3 x 1,5 mm²

gemäß Vortext-Starkstromkabel E90(Kabelrinne)-in vollem Wortlaut.
Menge: 500,000 m; EP: 15,000

*Hinweis: Schwachstromkabel E30 (Einzelschelle)*
Schwachstromkabel E30 (Einzelschelle)

für Fernmelde- und Informations-Verarbeitungsanlagen. Halogenfreies Fernmeldesicherheitskabel, mit Aufdruck E30, mit verbessertem Verhalten im Brandfall nach
DIN VDE 0815 und integriertem Funktionserhalt nach DIN 4102 Teil 12.

Geforderter Funktionserhalt: E30

Die Befestigung von Kennzeichnungsschildern an der Kabelanlage unter Vorlage einer Werksbescheinigung und eines Prüfzeugnisses ist einzukalkulieren.

Um den geforderten Funktionserhalt zu gewährleisten, muß das Kabel mit dem im Prüfzeugnis Nr. 3686/ 3990 ausgeführten Tragevorrichtungen oder Befestigungs- mitteln installiert werden. Dies gilt sowohl für die Einzelschellen als auch für Metalldübel und Schrauben.

liefern, fertig verlegt, gemäß Standard VDE, mit systemgebun- dener Einzelschelle einschl. allem dazugehörigen Zubehör.

**04.02.0006 Kabel JE-H(St)H...Bd 2 x 2 x 0,8 mm**
Kabel JE-H(St)H...Bd 2 x 2 x 0,8 mm

gemäß Vortext-Schwachstromkabel E30(Kabelrinne)-in vollem Wortlaut.
Menge: 500,000 m; EP: 15,000

*Hinweis: Energie- u. Steuerkabel mit Abschirmung*
Energie- u. Steuerkabel mit Abschirmung

zur Anbindung elektrischer und elektronischer Kontaktgeber und drehzahlgeregelter Verbraucher.

Für die Kalkulation ist von folgender Mischverlegung auszugehen:
ca.  1 %  Unter Putz einschl Wand-,
  Decken- oder Fußbodenschlitz
ca.  4 %  mit Schellenbefestigung
ca. 30 %  in Schutzrohr
ca. 65 %  in Kabelbahnen bzw. Sammelhaltern

Schellenbefestigungen und Schellen für Steigetrassen sind einzukalkulieren, liefern,

fertig verlegt, gemäß Standard VDE.

**04.02.0007 Kabel Ölflex CY 4 x 4 mm²**
Kabel Ölflex CY  4 x 4 mm²

gemäß Vortext-Energie-und Steuerleitung mit Abschirmung -in vollem Wortlaut.
Menge: 30,000 m; EP: 10,000

**04.02.0008 Abklemmen Kabel bis 3 Adern**
Abklemmen Kabel, je St eine Klemmstelle bis 3 Adern
Menge: 30,000 St; EP: 3,000

**04.02.0009 Rückbau Leitung 3 x 1,5 mm²**
Rückbau Leitung  3 x 1,5 mm²

Anzubieten incl. Kabelrückzug und Entsorgung der Kabel
Menge: 300,000 m; EP: 2,000

**04.02.0010 Rückbau Melde-/Meßltg. bis 6x2x0,8 mm**
Rückbau Melde-/Meßltg. bis 6x2x0,8 mm

Anzubieten incl. Kabelrückzug und Entsorgung der Kabel
Menge: 300,000 m; EP: 2,000

Summe Abschnitt 04.02 Umverlegen: 18380,00

Summe Bereich 04 Kabel, Leitungen und Verlegesystem: 40627,62; Summe brutto: 48346,87

### Bereich 05 Datenübertragungsnetze

**05.0001 Umschluss CAT Kabel**
Umschluss CAT Kabel

einschl. prüfen vorhandenen Aufschaltmöglichkeit, Abklemmen, beidseitig anschließen und in Betrieb nehmen.
Menge: 1,000 St; EP: 80,000

Summe Bereich 05 Datenübertragungsnetze: 80,00; Summe brutto: 95,20

### Bereich 07 Sonstige Gebäudeautomation

*Hinweis: Kernbohrungen*
Kernbohrungen innerhalb der statisch abgestimmten Bohrzonen bedürfen keiner statischen Freigabe.
Die Bohrzonen sind in der Schlitz- und Durchbruch- planung dargestellt.
Die TGA-Firma erstellt die Kernbohrung auf Basis der Durchbruch- und Brandschutz-Matrix (wird seitens Objektüberwachung TGA den Firmen übergeben).

Kernbohrungen außerhalb der statisch abgestimmten Bohrzonen müssen statisch geprüft werden. Dazu wird ein Kernbohrantrag mittels vorgegebenem Formular erstellt. Die benötigte Kernbohrung ist mittels Schalplan-
Planausschnitt (Angabe von Lage, Vermaßung, Größe) und dem Kernbohrantrag der Objektüberwachung TGA zu übermitteln. Nach statischer Freigabe erfolgt ein Rücklauf an die TGA-Firma und der Prozeß - Kernbohrung innerhalb der statisch abgestimmten Bohrzonen - wird wie oben beschrieben gestartet.

Rechteckdurchbrüche in massiven Wänden/Decken werden bauseits ausgeführt.

**07.0001 Erstellen Kernbohrantrag**
Erstellen Kernbohrantrag
gemäß Kalkulationshinweis für Kernbohrungen außerhalb der statisch abgestimmten Bohrzonen
Menge: 3,000 St; EP: 40,000

*Hinweis: Kernbohrungen waagerecht in Wänden aus Beton*

**07.0002 Kernbohrung Stahlbeton Durchm. 50-100mm T 25-30cm Geräteeinsatz mgl. nicht schadstoffbelastet**
*** EP-Aufgliederung gefordert
STLB-Bau 2024-10 084
Kernbohrung, Untergrundfläche waagerecht, Bohrkern ist gegen Absturz zu sichern, aus Stahlbeton, Normalbeton, Bohrdurchmesser über 50 bis 100 mm, Bohrtiefe über 25 bis 30 cm, nicht schadstoffbelastet,
Abfall ist nicht gefährlich, Zuordnung LAGA Z 0 (uneingeschränkter Einbau), Wichte des Abbruchstoffes DIN EN 1991-1-1 24 kN/m3,
Geräteeinsatz ist möglich, max. Gesamtgewicht bis 0,2 t, Ausführung innerhalb des Bauwerks, Ausführung in allen Geschossen,
aufgenommene Stoffe sammeln, ohne Zerkleinerung, auf LKW des AN laden, transportieren, entsorgen, zur Verwertungsanlage, Transportweg bis 10 km, Abfallschlüssel nach AVV (Abfallverzeichnis-Verordnung) 170101 Beton,
Vergütung der Entsorgung übernimmt AN.
Menge: 3,000 St; EP: 98,540
EP-Anteile: Lohn 73,430; Sonstiges 25,110
Zeitansatz: 1,39

*Hinweis: Kernbohrungen senkrecht in Decken*

**07.0003 Kernbohrung Stahlbeton Durchm. 50-100mm T 25-30cm Geräteeinsatz mgl. nicht schadstoffbelastet**
*** EP-Aufgliederung gefordert
STLB-Bau 2024-10 084
Kernbohrung, Untergrundfläche senkrecht, aus Stahlbeton, Normalbeton, Bohrdurchmesser über 50 bis 100 mm, Bohrtiefe über 25 bis 30 cm, nicht schadstoffbelastet,
Abfall ist nicht gefährlich, Zuordnung LAGA Z 0 (uneingeschränkter Einbau), Wichte des Abbruchstoffes DIN EN 1991-1-1 24 kN/m3,
Geräteeinsatz ist möglich, max. Gesamtgewicht bis 0,2 t, Ausführung innerhalb des Bauwerks, Ausführung in allen Geschossen,
aufgenommene Stoffe sammeln, ohne Zerkleinerung, auf LKW des AN laden, transportieren, entsorgen, zur Verwertungsanlage, Transportweg bis 10 km, Abfallschlüssel nach AVV (Abfallverzeichnis-Verordnung) 170101 Beton,
Vergütung der Entsorgung übernimmt AN.
Menge: 3,000 St; EP: 77,370
EP-Anteile: Lohn 52,260; Sonstiges 25,110
Zeitansatz: 0,99

*Hinweis: Kernbohrungen waagerecht in Wänden aus Mauerwerk*

**07.0004 Bohrung Mauerziegel Durchm. 50-100mm T 25-30cm Geräteeinsatz mgl. nicht schadstoffbelastet**
*** EP-Aufgliederung gefordert
STLB-Bau 2024-10 084
Bohrung, Untergrundfläche senkrecht, aus Mauerwerk aus Mauerziegel, Bohrdurchmesser über 50 bis 100 mm, Bohrtiefe über 25 bis 30 cm, nicht schadstoffbelastet,
Abfall ist nicht gefährlich, Zuordnung LAGA Z 0 (uneingeschränkter Einbau), Wichte des Abbruchstoffes DIN EN 1991-1-1 15 kN/m3,
Geräteeinsatz ist möglich, max. Gesamtgewicht bis 0,2 t, Ausführung innerhalb des Bauwerks, Ausführung in allen Geschossen,
aufgenommene Stoffe sammeln, ohne Zerkleinerung, auf LKW des AN laden, transportieren, entsorgen, zum Lager oder zur Anlage nach Wahl des AN, Abfallschlüssel nach AVV (Abfallverzeichnis-Verordnung) 170102 Ziegel,
Vergütung der Entsorgung übernimmt AN.
Menge: 3,000 St; EP: 34,340
EP-Anteile: Lohn 23,170; Sonstiges 11,170
Zeitansatz: 0,44

**07.0005 Schlitz- und Stemmarbeiten an Mauerwerkswänden**
Schlitz- und Stemmarbeiten an Mauerwerkswänden

Erweitern von vorhandenen Durchbrüchen mittels Bohrhammer bzw geeignetem Gerät nach Wahl des AN,
Abmessungen: bis 100 x 100 mm
Inkl. Entsorgung des Stemmgutes
Menge: 5,000 St; EP: 150,000

*Hinweis: Besondere Leistungen gemäß DIN 18386*

**07.0006 Probebetrieb**
Probebetrieb

Der Probebetrieb erfolgt nach der Durchführung der gewerkeübergreifenden Inbetriebnahmen und Funktionsprüfungen.
Der Probebetrieb bezieht sich auf alle in diesem LV ausgeschriebenen und durch den AN gelieferten Anlagen. Der Probebetrieb wird unabhängig von der Jahreszeit und Witterung durchgeführt.
Der Probebetrieb ist für die ausgeschriebene Dauer in Wochen á 24 Std./7 Tage vorzusehen. Während des Probebetriebes werden sämtliche Anlagen-, Verbrauchs- und Kommunikationsdaten, Stör-, Betriebs- und Wartungsmeldungen, Ausfälle usw. als Ergebnisse lückenlos durch die Gebäudeautomation dokumentiert. Der Probebetrieb der in diesem LV ausgeschriebenen Anlagen läuft in der Verantwortung des AN. Für die Zeit des Probebetriebes hat der AN entsprechendes Personal wie auch Messinstrumente und Werkzeuge zur Verfügung zu stellen. Für die Wochenenden, Abend- und Nachtstunden ist ein Rufdienst einzurichten (20:00 bis 6:00 Uhr).
Für die Durchführung des Probebetriebes ist die Funktion für jede technische Anlage durch aussagekräftige Trends auf Basis von mind. sechs Datenpunkten je Trendausdruck tagegenau nachzuweisen. Jeder dieser Trends ist durch geeignete Mittel (Gebäudeautomation) zu dokumentieren und als DIN A4- oder DIN A3-Ausdruck vorzulegen. Die Festlegung der Datenpunkte, die als Trend wie vor beschrieben dargestellt werden sollen, sind durch den jeweiligen AN mit dem AG, dem IBM und dem AN GA in Koordinationsgesprächen abzustimmen.
Es ist einzukalkulieren, dass der Probebetrieb in zwei Teilen stattfindet. Ist der Probebetrieb beispielsweise in der Kühlperiode angesetzt, so findet ein nochmaliger Probebetrieb in der Heizperiode statt. Die Gesamtdauer des Probebetriebes (Heiz- und Kühlperiode) entspricht dabei der ausgeschriebenen Menge.
Auftretende Fehler und Störungen hat der AN für sein Gewerk während des Probebetriebs zu beheben. Nach der Mangelbeseitigung erfolgt ein erneuter Start des Probebetriebes für den jeweiligen gestörten oder fehlerhaften Anlagenteil. Die hieraus entstehende Verlängerung des Probebetriebes erfolgt kostenneutral gegenüber dem AG. Kosten die hieraus bei weiteren Gewerken entstehen, werden weiterbelastet. Der Probebetrieb wird um die Ausfalldauer der jeweiligen Anlage oder des jeweiligen Anlagenteils verlängert. Ein nicht erfolgreich durchgeführter Probebetrieb verhindert die Abnahme der Werkleistung. Sämtliche Ergebnisse sind durch den AN zu dokumentieren, zu bewerten und als Dokumentation zur Abnahme vorzulegen. Fehlende Unterlagen verhindern die Abnahme.
Notwendige Wartungs- und Instandsetzungsarbeiten für diesen Zeitraum sind in diese Position einzukalkulieren. U.a. soll hierbei auch die Wartung zur Überprüfung von Redundanzkonzepten simuliert werden. Alle notwendigen Verbrauchsgüter (Strom, Wasser, Heizmedium und Gas werden durch den AG gestellt) und Dienstleistungen sind mit in diesen Anlagenbetrieb einzukalkulieren.
Die Anlagen sind nach dem Probebetrieb zu reinigen und in einen neuwertigen Zustand zurückzuversetzen. Nur dezidierte Anlagen werden in Abstimmung mit dem AG abgeschaltet. Die Füllstände der Verbrauchs- und Betriebsmittel sind vollständig aufzufüllen. Benötigtes Material ist hier einzukalkulieren. Die nach dem Probebetrieb notwendigen Nachregulierungen sind innerhalb dieser Leistungsposition zu kalkulieren. Die Anlage gilt durch den Probebetrieb nicht als abgenommen (VOB/ B § 12.5.2.).
Arbeitet das Gesamtsystem innerhalb des Probebetriebs einwandfrei, kann der AN den Antrag auf Abnahme stellen. Nach erfolgtem Probebetrieb werden die Anlagen, nach Rücksprache mit dem AG, abgeschaltet. Erst zur VOB-Abnahme werden die Anlagen wieder eingeschaltet. Für den Fall, dass Anlagen in Betrieb gehalten werden sollen, bevor die VOB-Abnahme erfolgt ist, so kommt die unter 2.4.4 ausgeschriebene Position (Betrieb der technischen Anlagen durch den Errichter nach Probebetrieb, vor VOB-Abnahme) zum Tragen.
Zusatz Sanitär KG 410: Der bestimmungsgemäße Betrieb nach VDI 6023 zur Wahrung der Trinkwasserhygiene und der Betriebssicherheit ist während dieser Zeit durch geeignete Maßnahmen zu gewährleisten (separate Position).
Zusatz Heizung KG 420: Bei Frostgefahr muss die Heizungsanlage in Betrieb gehalten und so beaufsichtigt werden, dass bei Störungen keine Auskühlung unter den Gefrierpunkt vorkommen kann.
Zusatz Lüftung KG 430: Während des Probebetriebs dürfen keine stauberzeugenden Arbeiten stattfinden. Andernfalls ist das Luftkanalnetz vollständig zu reinigen (separate Position). Der Austausch der Luftfilter ist nach dem Probebetrieb obligatorisch. Kühler sind vor Außerbetriebsetzung trocken zu fahren. Es ist sicherzustellen, dass hinter Befeuchtern keine feuchten Stellen bleiben. Das Luftleitungssystem ist trocken zu fahren. Die Vorgaben der VDI 6022 sind einzuhalten.
Zusatz GA KG 480: Erstellung von Trends während des Probebetriebs für Fremdgewerke.
Menge: 3,000 Wo; EP: 600,000

**07.0007 Einweisung**
Einweisung

Der Auftragnehmer hat im Rahmen der Inbetriebnahme und Abnahme das Bedienungs- und Wartungspersonal des Auftraggebers und/oder Betreibers gemäß VOB/C in die Bedienung aller technischen Anlagen einzuweisen. In dieser Position sollen zusätzliche Einweisungen, die über die Anforderungen der VOB/C hinausgehen, vergütet werden.
Es ist zu kalkulieren, dass die Einweisungen nicht am Stück, sondern anlagenweise versetzt stattfinden. Für alle Anlagen mit autarker Regelung ist die Einweisung durch den Werkskundendienst der Herstellers vor Ort zu begleiten. Dies ist einzukalkulieren.
Für die terminliche Koordinierung der Einweisungen ist zu Beginn der Baulichen Inbetriebnahme und mindestens drei Monate vor den geplanten Einweisungen ein Einweisungsplan aufzustellen und mit dem AG abzustimmen. Hierzu wird durch das IBM ein Terminplan erstellt und mit dem Nutzer/Betreiber abgestimmt.
Einweisung der Betriebstechnik:
Erläuterung und Einweisung in die Funktion der Anlagen anhand der fortgeschriebenen Funktionsbeschreibungen sowie einer geeigneten Dokumentation (z. B. Schemata, Pläne, Anlagenbeschreibungen, etc.). Notwendige Erklärungen zu Funktionen und Grundlagen sollten vor dem vor Ort stattfindenden Termin in geeigneten Besprechungsräumen vorab präsentiert werden.
Die Einweisungsprotokolle müssen mindestens folgende Angaben enthalten:

- Projektname
- Gebäude/Bauteil
- Gewerk/Leistung
- Firma
- Einweisender
- Datum
- Zeitangabe
- Teilnehmerliste mit Unterschriften
- Besprochene Inhalte
Menge: 1,000 St; EP: 500,000

**07.0008 Koordinat.-aufgaben Gebäudeautomation**
*** Pauschalposition
Koordinationsaufgaben Gebäudeautomation

Koordination Gebäudeautomation mit den haustechnischen Gewerken Heizung, Lüftung, Sanitär, Kälte, Elektro und Gebäudetechnik.

Die auszuführenden Arbeiten, Lieferungen und Leistungen der Gebäudeautomation sind gemäß den Vorbemerkungen, Funktionsbeschreibungen, Schemata sowie Qualitätsbeschreibung zu erbringen und umfassen im wesentlichen folgende Leistungen:

-  Unterstützung des Auftragnehmers Fachgewerk bei der
  Durchführung der beauftragten Leistungen in Bezug auf
  die Gebäudeautomation

-  Teilnahme an den Baubesprechungen durch einen
  verantwortlichen und sachverständigen Projektleiter
  der Gebäudeautomation

-  Koordination der Ausführungsarbeiten zwischen dem
  Auftragnehmer der Gebäudeautomation und Fachgewerk

-  Kontrolle über die Beseitigung der bei der Abnahme
  und Funktionsprüfung festgestellten Mängel, bezogen
  auf die gemeinsamen Leistungen

-  Koordination und Beschreibung der technischen
  Anschaltbedingungen

-  Koordination der Montageorte Aktorik und Sensorik

-  Koordination betreffend aller Einbauteile in
 gewerkespezifischen Anlagenteile und Medienleitungen,
  wie Heizungsleitungen, Druckluftleitungen, Lüftungs
 geräte usw.

-  Koordination der Geräteeinführungen für elektrische
  Anschlußleitungen

-  Teilnahme an Koordinationsbesprechungen

-  Übergabe und Austausch technischer Daten und Pläne
  in elektronischer Form

-  Terminkoordination der Liefertermine bzw. Ausführungstermine

-  Koordination der Stellglieder-Auslegung

-  Gemeinsame Funktionsfestlegung

-  Koordination der Inbetriebnahme und Abnahme
  (gemeinsame Durchführung)

Koordination der BSK zwischen der Gebäudeautomation und dem Gewerk Lüftung bzw. dem Lieferanten der Brandschutzklappen

Leistungsgrenzen:
Die Leistungsgrenzen sind gemäß den entsprechenden Gewerke-Leistungsverzeichnissen wie folgt vorgegeben.

Automationstechnik:
Die komplette Hard- und Software für die Gewerke Raumlufttechnik, Kälte, Heizung, Sanitär, Elektro und Gebäudetechnik ist in dem Leistungsverzeichnis Gebäudeautomation ausgeschrieben. Die Hardware ist aufgrund der gewerkespezifischen Anforderungen festzulegen. Die Software wird von seiten der Gebäudeautomation auf der Basis von gemeinsam mit den Gewerken Heizung, Raumlufttechnik, Kälte, Sanitär, Elektro und Gebäudetechnik erstellten Funktionsbeschreibungen bzw.
Meldetexten erstellt.

Gewährleistungsgrenzen:
Die Gewährleistungsgrenzen entsprechen grundsätzlich den beschriebenen Leistungsgrenzen. Dies bedeutet, daß die einzelnen Gewerke für die im jeweiligen LVZ ausgeschriebene Lieferung und Leistung die Gewährleistung übernehmen müssen. Dazu gehören auch die Aussagen und Festlegungen zu Funktionen und Parametern.
Menge: 1,000 psch; EP: 1500,000

**07.0009 Gewerkeübergreifender 1:1 Test Gebäudeautomation**
*** Pauschalposition
Gewerkeübergreifender 1:1 Test Gebäudeautomation

Alle gewerkeübergreifende Funktionen des Gesamtsystems sind als 1:1 Live-Test vom Auftragnehmer Gebäudeautomation mit den anderen beteiligten Gewerken wie Heizung, Lüftung, Kälte, Sanitär, Elektro, etc. zu testen und auf der Gebäudeleittechnik zu protokollieren und zu dokumentieren. Diese Prüfung erfolgt nach der Inbetriebnahme der Gebäudeautomation gemäß Leistungsbeschreibung.
Der gewerkeübergreifende 1:1 Test erfolgt vom Feldgerät bzw. Gewerkeanlage bis zum GLT-Anlagenbild. Am Feldgerät bzw. Gewerkeanlage wird eine Zustandsänderung als Live-Test hervorgerufen und verursacht eine Reaktion im GLT-Anlagenbild. Diese Prüfung ist durch Drucker- und/oder Schreiberprotokolle sowie sonstige geeignete Aufzeichnungen nachzuweisen.
Die Unterlagen sind dem Bauherrn bzw. dessen Vertreter zur Abnahme vorzulegen.

Der gewerkeübergreifende 1:1-Test ist vom Auftragnehmer mit den anderen am Bau beteiligten Gewerken zu koordinieren und bei den Gewerkeabnahmen und Gewerkefunktionsprüfungen teilzunehmen und durchzuführen. Auf der Grundlage dieser Unterlagen erfolgt die Abnahmefunktionsprüfung.
Menge: 1,000 psch; EP: 1500,000

**07.0010 Koordination und Umsetzung des AKS**
*** Pauschalposition
Koordination und Umsetzung des AKS

Der Auftragnehmer ist verpflichtet den mit dem Bauherrn abgestimmten und einheitlichen Adressierungs- und Kennzeichnungsschlüssels gemäß seines Leistungsumfangs umzusetzen und die Koordination mit allen beteiligten Gewerken zu erbringen.

Die Leistungen umfassen im wesentlichen:
- Umsetzung des Adressierungs- und Kennzeichnungsschlüssel in den Montage-und Revisionsunterlagen gemäß Vortext
- Übergabe und Austausch der technischen Daten und Pläne in geeigneter aufbereiteter Form (Papier/Digital)
- Übernahme des Kennzeichnungsschlüssels in die Anlagenbilder
- Übernahme des Kennzeichnungsschlüssels in das Alarmierungssystem
- Umsetzung des AKS im BACnet ObjecName
Menge: 1,000 psch; EP: 821,730

**07.0011 Mitwirkung zur behördlichen Abnahme**
Mitwirkung zur behördlichen Abnahme

und Sachverständigenprüfungen auf Basis der Baugenehmigung und der Verordnung des Sächsischen Staatsministerium des Inneren über die Prüfung technischer Anlagen und Einrichtungen in baulichen Anlagen und Räumen besonderer Art oder Nutzung (SächsTechnPrüfVO) sind nur die eigenen Leistungen zu kalkulieren.

Die Abnahmen durch Behörden und Sachverständige werden durch die Auftraggeberschaft beauftragt.

Der Auftragnehmer ist verpflichtet, entsprechend dem Baufortschritt, z.B. vor dem Schließen, bzw. späteren Behinderungen durch Weiterbau anderer Gewerke, die Teil-/Abnahmen und Leistungsfeststellungen zeitig genug anzumelden.

Der AN ist verantwortlich für:

-das Zusammenzustellen der zur Abnahme erforderlichen Unterlagen, Abnahmepapiere und Berechnungen sowie deren
Übergabe an den Prüfer, bzw. Auftraggeberen

-die Vorbereitung der MSR-Anlagen (auch wenn notwendig für Teilabnahmen) zur Abnahme, so daß die Abnahme zügig durchgeführt werden kann.

-die Bereitstellung von fachlich geeignetem Personal einschließlich Werkzeug, Hilfsmitteln, Leitern, Gerüsten, etc. zu und während den Abnahmen.
Menge: 1,000 St; EP: 250,000

**07.0012 Monteur**
Menge: 5,000 h; EP: 70,000

**07.0013 Obermonteur**
Menge: 5,000 h; EP: 85,000

**07.0014 Techniker / Ingenieur**
Menge: 2,000 h; EP: 110,000

Summe Bereich 07 Sonstige Gebäudeautomation: 8867,48; Summe brutto: 10552,30

Summe 08 Gebäudeautomation: 93261,21; USt %: 19,00; Summe brutto: 110980,84
